# Außenmarkisen
Angebotsaufforderung (GAEB 90, DA83)
Währung: EUR

## Außenmarkisen
Datum: 24.03.26

*Hinweis*
ATV - Allgemeine Technische Vertragsbedingungen gemäß
DIN 18299
(Die Nummerierung bezieht sich auf die Absätze des
Abschn. 0 DIN ATV 18299, Stand 2019)

0.1 Angaben zur Baustelle

0.1.1 Lage der Baustelle
Das Baufeld befindet sich in der Gemeinde Ringheim der
Gemarkung Großostheim. Das Gelände wird im Süden von
der Hasselstraße, im Osten vom Bürgerpark Ringheim
sowie im Westen und Norden vom Grundstück und den
Gebäuden der Kircheneinrichtung Haus Shalom begrenzt.
Die Zufahrt zum Gelände ist von der Hasselstraße aus
möglich.

0.1.2 Belastungen aus Immissionen, klimatische oder
betriebliche Bedingungen
Nicht vorhanden.

0.1.3 Art und Lage der Gebäude / des Bauwerks
Hauptbau
Bei dem Bauvorhaben der Kindertagesstätte handelt es
sich um einen Neubau i.S.v. Art. 2 Abs. 3 BayBO. Die
maßgebliche Höhe des höchstgelegenen Geschosses, in dem
Aufenthaltsräume möglich sind, beträgt ca. 4,00 m über
der mittleren Geländeoberkante. Gemäß Art. 2 Abs. 3 Nr.
3 BayBO ist das Gebäude demnach in Gebäudeklasse 3
einzuordnen. Es handelt sich zudem nach Art. 2 Abs. 4
Nr. 12 BayBo um einen Sonderbau.
Der Neubau besteht aus einem kompakten zweigeschossigen
Baukörper.
Es handelt sich um einen im Grundriss L-förmigen
Baukörper.
Baukörperabmessungen gesamter Baukörper: 47,7 m x 44,5
m.
Gebäudehöhe: bis Attika 9,08 m über OKFF EG
(Fertigmaß), bis Oberkante der Dachdecke 7,84 m ü OKFF
EG (Rohbaumaß).

Freianlagen - KITA-Bereich
Das zu bearbeitende Areal der Freianlagen dieses
Leistungsverzeichnisses im Bereich des KITA-Neubaus ist
ein in großen Teilen ebenes Gelände, siehe hierzu auch
die beiliegende Planunterlage 2015-003-DET001.
Es liegt an der Südwestecke des Bürgerpark Ringheim. An
seiner Nordwestecke wird es durch das Pfarrzentrum der
Gemeinde St. Pius begrenzt, im Süden durch die
Hasselstraße, nach Osten hin läuft es in die
Grünanlagen des Bürgerparks aus. Der KITA-Neubau
verortet sich im Südostbereich der durch den AN zu
erstellenden Freianlagen.

Die zu erstellenden Freianlagen des KITA-Bereichs
messen ca. 70 m in ihrer Länge und 60 m in ihrer Breite
(an der breitesten Stelle gemessen). Der Baukörper des
KITA-Neubaus befindet sich innerhalb dieser
Abmessungen.
Die Gesamtfläche der zu erstellenden Freianlagen
beträgt ca. 2330 m2, und gliedert sich ich in zwei
Bereiche - je einer für Krippen- bzw.
Kindergartenbereich. Innerhalb dieser Bereiche gliedern
sich die Flächen in unterschiedliche Zonen, wie auf der
beiliegenden Planunterlage 2015-003-DET001 dargestellt.

Außenmarkisen (Leistung AN)
In den oben beschriebenen Freianlagen kommen drei
freistehende Doppelmarkisen-Systeme zur Ausführung,
welche Leistung des AN sind.
Gesamtabmessungen Typ 1 Doppelmarkisen-System (2
Stück): 7,00 m x 6,20 m,
Gesamtabmessungen Typ 2 Doppelmarkisen-System (1
Stück): 6,00 m x 4,20 m.

Die Erstellung der Einzelfundamente für die
Doppelmarkisen-Systeme des AN erfolgt bauseits.

Alle Höhenangaben beziehen sich auf  NN  / oder NhN.
Die Arbeiten finden auf verschiedenen Höhen gem. der
zuvor erfolgten Baubeschreibung statt.
Höhenbezug: FFB EG 0,00 = 137,75 m ü. NN. Das
umliegende Gelände ist nahezu eben.

0.1.4 Verkehrsverhältnisse, -beschränkungen
Die Baustellenzufahrt erfolgt über die Hasselstraße auf
der Südseite des Baufeldes. Fahrzeuge dürfen die
Baustelle und das Gelände nur befahren, wenn dies
unmittelbar für die Arbeiten notwendig ist. Die
Baustellenlogistik ist entsprechend anzupassen.
Sämtliche übrigen Fahrzeuge, einschließlich derjenigen
der beschäftigten Arbeitnehmer (AN) sind außerhalb des
Geländes im öffentlichen Raum zu parken. Ein Abstellen
von Fahrzeugen des AN auf der im Osten an das Gelände
anschließenden Parkplatzfläche der Sporthalle ist nicht
gestattet.

0.1.5 freizuhaltende Verkehrsflächen
Die Verkehrsflächen der Hasselstraße sind freizuhalten.

0.1.6 Transportwege und -einrichtungen
Die Zufahrtsstraßen zum Baugrundstück sind 2-spurig,
Fahrspurbreite jeweils ca. 4,50 m. Ausrundungen an
Kreuzungsbereichen sind vorhanden. Grundlegend sind die
Belastungsklassen für Schwerlasttransporte ausgelegt.
Transporteinrichtungen werden nicht zur Verfügung
gestellt.

0.1.7 Baumedienversorgung
Baustrom
Durch den AG erfolgt das Aufstellen von
Baustromverteilern für die Leistungen des AN, siehe
hierzu auch die entsprechenden Angaben in der
beiliegenden Planunterlage 2015-000-DET-006.
Der AN hat von den genannten Entnahme- und
Anschlussstellen unternehmereigene Versorgungsleitungen
und Anschlüsse bis zu seinen Einsatzstellen zu
verlegen. Dabei sind Leitungslängen bis 50 m zu
berücksichtigen.

Im Außenbereich werden durch den AG aufgestellt:
1 Stück Baustromverteiler mit 1 Stück CEE-Steckdose 63
A 5-pol., 1 Stück CEE-Steckdose 32 A 5-pol., 2 Stück
CEE-Steckdosen 16 A 5-pol., 4 Stück
Schutzkontaktsteckdosen 16 A und 2 Sicherungsabgängen
100 A.
1 Stück Baustromverteiler mit 1 Stück CEE-Steckdose 63
A 5-pol., 2 Stück CEE-Steckdosen 32 A 5-pol., 2 Stück
CEE-Steckdosen 16 A 5-pol. Und 3 Stück
Schutzkontaktsteckdosen 16 A.
1 Stück Baustromverteiler mit 3 Stück CEE-Steckdosen 32
A 5-pol. Und 2 Stück CEE-Steckdosen 16 A 5-pol..

Im Innenbereich werden durch den AG aufgestellt:
2 Stück Baustromverteiler je Geschoss (EG und OG) mit
je 3 Stück Schutzkontaktsteckdosen 16 A, 2 Stück
CEE-Steckdosen 16 A 5-pol. und 1 Stück CEE-Steckdose 32
A 5-pol..

Bauwasser
Durch den AG erfolgt das Bereitstellen von zwei
Wasseranschlüssen je 3/4 Zoll. Sie befinden sich am
östlichen und nordwestlichen Rand des Baufelds siehe
hierzu auch die beiliegende Planunterlage
2015-000-DET-006.

0.1.8 Lage und Ausmaß der zur Mitbenutzung überlassenen
Flächen.
Die zur Baustelleneinrichtung (BE) zur Verfügung
stehenden Flächen beschränken sich auf drei Standorte
für Magazincontainer am westlichen Rand des Baufelds,
wie in der beiliegenden Planunterlage 2015-000-DET-006
dargestellt. Dem AN kann von den möglichen Standorten
für Magazincontainer 1 St. Standort zur Verfügung
gestellt werden.

Der AN hat die Zuweisung der Flächen zur Stellung
seines Magazincontainers unaufgefordert und
eigenständig unter Berücksichtigung des gewerkeeigenen
Bauablaufplans bei der Bauüberwachung des Auftraggeber
(AG) abzufragen.
Materialentsorgungscontainer sind als Absetzcontainer
mit maximal 10 m3 Inhalt zu stellen.

Die Lagerung von Material ist generell nur kurzfristig
zum unmittelbaren Einbau möglich und mit der
Bauüberwachung des AG abzustimmen. Die
Baustellenlogistik ist auf diese beschränkten
Möglichkeiten exakt abzustimmen. Die Kronen- und
Wurzelbereiche zzgl. 1,5 m der vorhandenen Bäume sind
frei von Materiallagerungen zu halten.

0.1.9 Bodenverhältnisse
Nicht zutreffend.

0.1.10 Hydrologische Verhältnisse
Grundwasser ist im Baugrund nicht anzutreffen.

0.1.11 Besondere umweltrechtliche Vorschriften
Liegen nicht vor.

0.1.12 Besondere Vorgaben für die Entsorgung.
Keine.

0.1.13 Schutzgebiete, Schutzzeit aus Fachgutachten
Das Baugrundstück liegt in einem
Trinkwasserschutzgebiet.

0.1.14 Umgebungsschutz
Östlich an das Baufeld angrenzend befinden sich
Grünflächen und zu erhaltende Großbäume. Sie befinden
sich außerhalb des Baufeldes, was auch für ihre
Wurzelbereiche gilt. Im Randbereich zu den Bäumen und
deren Wurzelbereich ist mit großer Umsicht zu arbeiten.

0.1.15 öffentliche Verkehrssicherung
Das Aufstellen, Vorhalten Betreiben und Beseitigen von
Einrichtungen zur Sicherung des Verkehrs im Bereich der
Zu- und Ausfahrten außerhalb der Baustelle bzw. der
BE-Fläche ist mit der Stadt Grossostheim
eigenverantwortlich abzustimmen. Sicherheitsposten sind
ggf. zu stellen. Dem Auftragnehmer obliegt die
Veposrkehrssicherungspflicht insoweit, dass durch seine
Arbeiten geschaffene Gefahrenquellen Dritte nicht
gefährden dürfen.

0.1.16 Ver- und Entsorgungsleitungen
Nicht zutreffend.

0.1.17 Hindernisse im Baugrund
Nicht zutreffend.

0.1.18 Kampfmittel
Nicht zutreffend.

0.1.19 Gemäß der Baustellenverordnung getroffene
Maßnahmen
Der AG hat einen Sicherheits- und
Gesundheitsschutzkoordinator (SiGeKo) gemäß
Baustellenverordnung (BaustellV) vom 10. Juni 1998
beauftragt. Der durch den SiGeKo erstellte Sicherheits-
und Gesundheitsschutzplan (SiGe-Plan) und die
Baustellenordnung gelten für alle am Bau Beteiligten
einschließlich Nachunternehmer und Besucher.
Die oben seitens des AG gemäß der Baustellenverordnung
getroffenen Maßnahmen entbinden den AN nicht von seiner
Verantwortung zur Erfüllung der Arbeitsschutzpflichten
nach dem Arbeitsschutzgesetz,
Betriebssicherheitsverordnung, Arbeitssicherheitsgesetz
und dem Regelwerk der Berufsgenossenschaft.

Jeder AN ist verpflichtet, seinem auf der Baustelle
eingesetztem Personal (einschließlich Nachunternehmer)
und Lieferanten vor Arbeitsaufnahme den Inhalt des
SiGe-Plans und der Baustellenordnung bekannt zu geben
und während der Arbeit deren Einhaltung durchzusetzen
und zu kontrollieren. Jeder der gesetzlich
vorgeschriebene arbeitsschutzrechtliche Forderungen
nicht einhält, kann von der Bauüberwachung des AG von
der Baustelle verwiesen werden. Dadurch entstehende
Kosten sind vom AN zu tragen.

Der AN hat vor Arbeitsaufnahme durch eine
Arbeitsplatzbeurteilung der für die Beschäftigten mit
ihrer Arbeit verbundenen Gefährdungen zu ermitteln und
zu dokumentieren, welche Maßnahmen des Arbeits- und
Gesundheitsschutzes auf der Baustelle für seine
Beschäftigten erforderlich sind
(Gefährdungsbeurteilung). Er hat diese Maßnahmen
entsprechend vorzusehen und seine Beschäftigten dazu
geeignete Anweisungen (Unterweisungen,
Betriebsanweisungen, Montage- und Demontageanweisungen
u.ä.) zu erteilen.

Montage- und Arbeitsanweisungen gemäß § 17 BGV C22 für
potenziell gefährliche Arbeiten und Montagen sind in
jedem Fall dem SiGeKo vor Aufnahme der Arbeiten zur
Prüfung vorzulegen und in endgültiger Fassung der
Bauüberwachung des AG in Kopie zu übergeben.

Besonders gefährliche Tätigkeiten gemäß Anhang II der
Baustellenverordnung müssen dem SiGeKo 14 Tage vor
Ausführung durch den AN angezeigt werden. Z.B. sind
dies insbesondere gemäß Punkt 1 Anhang II Arbeiten mit
Absturzgefahr höher als 7 m und gemäß Punkt 10 Aufbau
oder Abbau von Massivbauelementen mit mehr als 10
Tonnen Einzelgewicht.

Der AN hat auf der Baustelle die Nachweise zur
regelmäßigen sachkundigen und sachverständigen Prüfung,
entsprechend den gesetzlichen Bestimmungen
(Betriebssicherheitsverordnung), aller zum Einsatz
kommenden Arbeitsmittel und Geräte zur Einsichtnahme
vorzuhalten. Arbeitsmittel ohne Prüfung dürfen nicht
eingesetzt werden.
Arbeitnehmer, die die gesetzlich vorgeschriebenen
Verpflichtungen im Bereich Arbeitsschutz und
Arbeitssicherheit nicht bzw. nur teilweise erfüllen,
erbringen nach VOB eine mangelhafte Ausführung ihrer zu
erfüllenden Leistungen. Daraus resultierende
Mehraufwendungen des SiGeko gehen zu Lasten des AN.

0.1.20 Besondere Anordnungen
Das Baugelände ist täglich nach Fertigstellung der
Arbeiten zu verschließen. Der Verschluss erfolgt durch
ein Bügel-Hakenschloss mit 4-stelligem Zahlencode und
Sicherheitskette. Der Zahlencode wird dem AN durch die
Bauüberwachung des AG mitgeteilt. Der Zahlencode ist
vertraulich zu behandeln.

0.1.21 Schadstoffbelastungen
Schadstoffbelastungen liegen nicht vor.

0.1.22 Vorleistungen des Auftraggebers
Die Bauzaunbereitstellung erfolgt bauseits. Durch den
AG wird ein Sanitärcontainer sowie ein Aufenthaltsraum
im Gebäude für Abhaltung der Pausenzeiten des AN zur
Verfügung gestellt.
Die Erstellung der Einzelfundamente als
Verankerungsgrund für die Außenmarkisen des AN erfolgt
bauseits.

0.1.23 Arbeiten anderer Unternehmer
Während der Leistungsausführung des AN ist das Gewerk
Freianlagenbau auf dem Baufeld tätig.

0.2 Angaben zur Ausführung

0.2.1 Behinderungen, Unterbrechungen
Im Bereich der zu erstellenden Außenmarkisen sind keine
Unterbrechungen geplant.

0.2.2 Besondere Erschwernisse während der Ausführung
Keine.

0.2.3 Besondere Vorgaben aus dem SiGe-Plan
Keine.

0.2.4 Leistungen zur Unfallverhütung und zum
Gesundheitsschutz anderer Unternehmen
Keine.

0.2.5 Besondere Anforderungen in kontaminierten
Bereichen
Nicht zutreffend.

0.2.6 Anforderungen an die BE
Die Kosten der Baustelleneinrichtung des AN sind gemäß
VOB/C DIN 18299 Abschnitt 4.1 als Nebenleistung
definiert und entsprechend in die Einheitspreise
einzurechnen.
Die Baustelleneinrichtung des AN muss mindestens
umfassen:
- die notwendigen Kleingeräte, Großgeräte und Hebezeuge
zur Ausführung seiner Leistungen,
- Die nach den Unfallverhütungsvorschriften
erforderlichen Absperrungen in gefährlichen Bereichen
für die eigenen Leistungen des AN.

Die Stellung eines Sanitärcontainers und eines
Aufenthaltsraums für Abhaltung der Pausenzeiten des AN
erfolgt bauseits. Die Bauzaunstellung erfolgt bauseits.
Die Baubeleuchtung der Verkehrswege erfolgt bauseits.
Ein Zwischenlagern der Einbauteile des AN auf dem
Baufeld ist nur unmittelbar zum Einbau möglich.

0.2.7 Besondere Angaben zu Gerüsten
Nicht zutreffend.

0.2.8 Mitbenutzung fremder Einrichtungen
Arbeits- und Transportmittel werden nicht zur Verfügung
gestellt. Der AN hat für den Materialtransport von und
zur Einbaustelle selbst zu sorgen.
Hinsichtlich der Mitbenutzung von Sanitäreinrichtungen
siehe die Angaben unter Punkt 0.2.6.

0.2.9 Vorhalten von Gerüsten, Geräten und Räumen für
andere AN
Nicht zutreffend.

0.2.10 Verwendung von Recycling-Stoffen
Nicht zutreffend.

0.2.11 Anforderungen an Recycling-Baustoffe
Nicht zutreffend.

0.2.12 Besondere Anforderung an die
Umweltverträglichkeit
Nicht zutreffend.

0.2.13 Besondere Eignungs- und Gütenachweise
Nicht zutreffend.

0.2.14 Bedingungen für die Verwendung auf der Baustelle
gewonnener Stoffe und Bauteile
Nicht zutreffend.

0.2.15 Bodenentsorgung
Siehe die Angaben in den entsprechenden LV-Positionen.

0.2.16 Auftraggeberseitig beigestellte Stoffe und
Bauteile
Hinsichtlich der Stellung von Bauzaunelementen siehe
die Angaben unter Punkt 0.1.22.

0.2.17 Umfang der Leistungen des Auftraggebers
Siehe die Angaben unter Punkt 0.2.6.

0.2.18 Leistungen für andere Unternehmer
Das Errichten der Einzelfundamente für die Verankerung
der durch den AN zu errichtenden Außenmarkisen erfolgt
bauseits.

0.2.19 Mitwirken beim Einstellen von
Anlagenteilen/Inbetriebnahmen
Die Inbetriebnahme der durch den AN zu erstellenden
Außenmarkisenanlagen ist Leistung des AN.

0.2.20 Benutzung von Teilen der Leistungen vor der
Abnahme
Nicht zutreffend.

0.2.21 Übertragung der Wartung während der
Mängelanspruchsfrist
Nicht zutreffend.

0.2.22 Abrechnung nach bestimmten Zeichnungen oder
Tabellen
Die Abrechnung der Leistungen des AN erfolgt gemäß
VOB/B §14.

### Bereich 01 Außenmarkisen

#### Abschnitt 01.01 Außemmarkisen - Allgemeine Leistungen

**01.01.0001 Technische Bearbeitung / Werkstattplanung**
Technische Bearbeitung und Werkstattplanung aller
nachfolgend, beschriebenen Konstruktionen.
Abstimmung der Ausführung der Leistungen des AN mit den
Leistungen anderer Gewerke, und Übernahme der
Abstimmungen in die Werkplanung und Ausführung.

Erstellen von Werkstattplänen/ Detailplänen/
Montageplänen für alle Leistungen des AN gemäß Vorgabe
zur Prüfung durch den Architekten des AG. Alle
Planunterlagen des AN bemaßt und beschriftet.
Menge: 1,000 PSCH
Zuordnung: 562

**01.01.0002 Bautermin-, Logistik- und Kapazitätsplan erstellen und übergeben**
Erstellen eines Bautermin-, Logistik -und
Kapazitätseinsatzplan über die vertraglichen Leistungen
des AN auf der Basis des AG-seitig erstellten
Bauablaufplanes und der vorgegebenen Vertragsfristen,
Vorlage beim Auftraggeber und der Bauüberwachung des AG
unaufgefordert spätestens 10 Kalendertage nach
Auftragserteilung,
bei Überarbeitungen ist der Bautermin-, Logistik- und
Kapazitätsplan unverzüglich vorzulegen.
Die Festlegungen des Auftraggebers, z.B. zur
baufachlichen oder terminlichen Koordinierung mit den
sonstigen am Bau tätigen Leistungsbereichen, sind zu
berücksichtigen.
Bei Änderungen der Vertragsfristen oder bei erheblichen
Abweichungen von sonstigen Festlegungen ist der Plan
unverzüglich zu überarbeiten und vorzulegen.
Menge: 1,000 St
Zuordnung: 562

**01.01.0003 Dokumentation gemäß Pkt.10.6 (BVB) 214 H**
Dokumnentation gemäß Punkt 10.6. der Fortsetzung der
Besonderen Vertragsbedingungen (BVB) 214 H.
Menge: 1,000 St
Zuordnung: 562

#### Abschnitt 01.02 Außenmarkisen - Markisenanlagen

**01.02.0001 Freistehendes Doppelmarkisen-System L/B = 700/620 cm RAL 7021 Schwarzgrau**
Freistehendes Doppelmarkisen-System,

Länge:  700 cm,
Gesamtbreite:  620 cm.

Technische Daten Doppelmarkisen
Markisenart:  als Vollkassetten-Gelenkarmmarkisen,
Kassettenform:  geschlossen, oval,
Breite je Markise:  700 cm,
Ausfall je Markise:  300 cm,
Gestellfarbe:  RAL 7021 Schwarzgrau,
Endkappen:  RAL 7021 Schwarzgrau,
Tuchfarbe:  hellgrau,
Bedienung:  Motor.

Technische Daten Ständersystem
Säulenform:  rund,
Säulenfarbe:  RAL 7021 Schwarzgrau,
Querverbindung:  RAL 7021 Schwarzgrau,
Verankerung:  fest in bauseitigem Betonfundament.
Menge: 2,000 St
Zuordnung: 562

**01.02.0002 Freistehendes Doppelmarkisen-System L/B = 600/420 cm RAL 7021 Schwarzgrau**
Freistehendes Doppelmarkisen-System,

Länge:  600 cm,
Gesamtbreite:  420 cm.

Technische Daten Doppelmarkisen
Markisenart:  als Vollkassetten-Gelenkarmmarkisen,
Kassettenform:  geschlossen, oval,
Breite je Markise:  600 cm,
Ausfall je Markise:  200 cm,
Gestellfarbe:  RAL 7021 Schwarzgrau,
Endkappen:  RAL 7021 Schwarzgrau,
Tuchfarbe:  hellgrau,
Bedienung:  Motor.

Technische Daten Ständersystem
Säulenform:  rund,
Säulenfarbe:  RAL 7021 Schwarzgrau,
Querverbindung:  RAL 7021 Schwarzgrau,
Verankerung:  fest in bauseitigem Betonfundament.
Menge: 1,000 St
Zuordnung: 562

**01.02.0003 Inbetriebnahme und Protokoll Freistehendes Doppelmarkisen-System**
Inbetriebnahme der zuvor beschriebenen
Doppelmarkisen-Systeme, im Beisein der örtlichen
Bauüberwachung des AG und dem bauseitigen AN
Elektrotechnik, inkl. Erstellen eines
Inbetriebnahmeprotokolls.

Übergabe des Inbetriebnahmeprotokolls 3-fach in
Papierform und 1-fach digital als pdf-Dokument an die
örtliche Bauüberwachung des AG am gleichen Tag der
Inbetriebnahme.
Menge: 3,000 St
Zuordnung: 562

**01.02.0004 Nutzereinweisung Freistehendes Doppelmarkisen-System**
Nutzerweinwiesung der zuvor beschriebenen Freistehenden
Doppelmarkisen-Systeme.
Menge: 3,000 St
Zuordnung: 562

#### Abschnitt 01.03 Außenmarkisen - Stundenlohnarbeiten

*Hinweis*
ZTV - Stundenlohnarbeiten

Leistungen, die nicht im LV beschrieben sind und nur
als Stundenlohnarbeiten geleistet werden können, dürfen
nur mit Genehmigung der Bauüberwachung des AG
ausgeführt werden.
Bei erforderlichen Stundenlohnarbeiten hat der AN vor
deren Ausführung den zu erwartenden Umfang der Leistung
dem AG anzugeben und von diesem genehmigen zu lassen.

Die Stundenlohnnachweise sind detailliert nach
Mitarbeiter, Namen, Qualifikation, Material- u.
Werkzeugeinsatz, Datum, und Uhrzeit des Arbeitsbeginns
mit Pausenzeiten sowie Art und der Ort der ausgeführten
Arbeiten aufzustellen. Die Vorlage der Stundennachweise
gemäß § 15 VOB/B ist auf werktäglich festgelegt.

**01.03.0001 Facharbeiter/-in sämtliche Kosten/Zuschläge**
STLB-Bau 2023-10 91
Stundenlohnarbeiten durch Facharbeiter/-in
der Verrechnungssatz für die jeweilige Arbeitskraft
umfasst sämtliche Aufwendungen wie Lohn- und
Gehaltskosten, Lohn- und Gehaltsnebenkosten, Zuschläge,
lohngebundene und lohnabhängige Kosten, sonstige
Sozialkosten, Gemeinkosten, Wagnis und Gewinn.
Menge: 5,000 h
Zuordnung: 562 091

#### Abschnitt 01.04 Außenmarkisen - Wartung

**01.04.0001 Wartung/Prüfung Doppelmarkisen 3 Stück 1-fach/Jahr**
Wartung, Inspektion und Instandsetzung aller zuvor
beschriebenen  freistehenden Doppelmarkisen-Systeme
dieses Leistungsverzeichnisses, innerhalb des
Mängelanspruchszeitraumes, entsprechend der
vorgeschriebenen Wartungsintervalle des Herstellers,
(mindestens jedoch eine Wartung pro Jahr)
Abrechnung für 3 Stück Anlagen gemeinsam und Jahr,
In die Wartung und Prüfung einzubeziehen sind der
korrekte Sitz und die Funktionstüchtigkeit der gesamten
Bauteile.
Falls erforderlich sind Einstellungen durchzuführen und
die Beschläge zu schmieren/fetten.
In die Wartungen sind sämtliche Arbeitshilfen
einzukalkulieren.
Menge: 4,000 A
Zuordnung: 562

USt %: 19,00
